# Baugebiet Pocking SüdWest
Angebotsaufforderung (GAEB DA 2000 1.2, DA83)
Projekt: 2421
Währung: EUR
Auftraggeber: Stadt Pocking, Simbacher Straße 16, D, 94060 Pocking
Erstellt mit: BUILDUP, ava, 10.02.2026

## 001 Tiefbauarbeiten
Datum: 30.12.1899

### 01 Tiefbauarbeiten

*Hinweis: Baustellenbezogene Vorbemerkungen*
Die Stadt Pocking beabsichtigt das Wohngebiet "Südwest " mit dem ersten Bauabschnitt zu erschließen.

Dazu ist folgendes zu beachten:

Der Baugrund besteht aus landwirtschaftlich genutzter Fläche.
Zufahrt zum Baufeld ist über die "Haidzinger Straße" möglich.

Schmutzwasser
Bauseits sind die Schmutzwasserkanäle und -leitungen schon hergestellt worden. Teile des Erdbewegungen sind vor Ort noch auf Mieten gelagert.

Regenwasser
Das Niederschlagswasser der Straßen wird ortsnah versickert; bei den Straßen mit Begleitgrün über eine Mulden-Rigolen-Versickerung und bei den Stichstraßen über Sickerrigolen mit vorgeschalteten Abscheideranlagen.

Trinkwasser
Die Trink- und Löschwasserversorgung ist über den Spartenträger "Zweckverband Ruhstorfer Gruppe" hergestellt worden.

Straßenbau
Das Baufeld umfasst eine Hauptstraße mit ca. 260 m und fünf Anwohner-Stichstraßen mit jeweils ca. 80 m.

Sparten
Strom und Telekom wird von den jeweiligen Spartenträgern eigenständig hergestellt. Dies ist während der Bauphase abzustimmen und ausreichend Platzbedarf zu stellen.

Bauzeit
Mai 2026 bis November 2026

#### 01.01 Baustelleneinrichtung

**01.01.0001 Baustelleneinrichtung herstellen, vorhalten, unterhalten, betreiben**
Baustelleneinrichtung herstellen, vorhalten, unterhalten und betreiben während der gesamten Bauphase, einschließlich Beschaffen von Lager- und Arbeitsflächen sowie von Zufahrtswegen zur Baustelle über die vom AG zur Verfügung gestellten hinaus.
Anlegen der Lager- und Arbeitsplätze.
Geräte, Werkzeuge und sonstige Betriebsmittel anfahren und betriebsfertig aufstellen.
Baubüros des AN, Werkstätten, abschließbare Lagerräume, Absperreinrichtungen, Zäune und dgl. anfahren, aufbauen und einrichten.
Strom-, Wasseranschluss sowie Entsorgungseinrichtungen und dgl. für die Baustelle, soweit erforderlich, herstellen und betreiben.
Freimachen des Geländes sowie Oberbodenarbeiten gehören zum Leistungsumfang.
Baustrom und Bauwasser ist von AN bereitzustellen.
Menge: 1 psch

**01.01.0002 WC-Anlage**
Chemo-Toilette einschl. Handwaschmöglichkeit, auf den vom Bauherrn ausgewiesenen Flächen aufstellen, vor- und instandhalten, einschl. wöchentlicher Leerung sowie wieder entfernen.
Die Toilette ist Fremdfirmen vorzuhalten.
Menge: 30 Wo

**01.01.0003 Räumen der Baustelle**
Räumen der Baustelle von allen Geräten, Anlagen, Einrichtungen und dgl. einschließlich Rückbau der vom AN erstellten Zufahrtswege.
Alle Flächen entsprechend dem ursprünglichen Zustand unter Wahrung der landschaftspflegerischen Belange ordnungsgemäß herrichten.
Menge: 1 psch

**01.01.0004 Bestandsvermessung**
Erstellung eines Bestandsplan nach Fertigstellung mit allen relevanten Lage- und Höhenangaben, Übergabe als dwg, pdf und Papierform.
Menge: 1 psch

#### 01.02 Verkehrssicherung

**01.02.0001 Verkehrssicherung herstellen**
Einrichtung zur Absicherung und Verkehrsreglung für Arbeitsstellen im Einvernehmen mit dem AG und gemäß StVO, unter Aufrechterhaltung des Straßenverkehrs bis zur Baustelle, vorhalten, warten, betreiben, kontrollieren und nach Beendigung der Baumaßnahme wieder abbauen.
Verkehrsumleitung nach Rücksprache mit AG, einschl. notwendiger Beschilderungen.

Um das Baufeld der Haidzinger Straße
Menge: 1 psch

**01.02.0002 Absperrschranke herstellen, vorhalten und abbauen**
Absperrschranke zur Sicherung des Baustellengeländes, bestehend aus Absperrschranke, einschl. Fußplatten, Höhe ca. 1,0 m, ordnungsgemäß in Einzelabschnitten herstellen, über die gesamte Bauzeit vorhalten und nach Fertigstellung des Bauwerks abbauen und abtransportieren.
Menge: 40 m

**01.02.0003 Absperrschranke umsetzen**
umsetzen des vorhandenen Absperrschranke innerhalb der Baustelle.
Menge: 20 m

**01.02.0004 Bauzaun herstellen, vorhalten und abbauen**
Bauzaun zur Sicherung des Baustellengeländes, bestehend
aus Baustahlgewebefeldern, einschl. Pfosten mit
Einzelfundamenten, Höhe ca. 2,0 m, ordnungsgemäß herstellen, über die gesamte Bauzeit vorhalten und nach Fertigstellung des Bauwerks abbauen und abtransportieren.
Menge: 35 m

**01.02.0005 Bauzaun umsetzen**
umsetzen des vorhandenen Bauzauns innerhalb der Baustelle.
Menge: 35 m

**01.02.0006 Behelfsüberfahrt SLW30**
Liefer und Herstellen einer Behelfsüberfahrt über Gräben, usw. mittels Stahlplatte ca. 3,0 x 2,0m, einschl. wiederausbauen und lagern bzw. abfahren.
Menge: 2 St

**01.02.0007 Straße reinigen mit Kehrgerät**
angrenzende, durch Baustellenverkehr verunreinigte Straßenzüge mit Kehrgerät fachgerecht reinigen, Kehrgut aufnehmen und entsorgen.
Auf Anordnung der Bauleitung
Menge: 10 h

#### 01.03 Rückbau

**01.03.0001 Beprobung des Asphalt**
zusätzliche Beprobung des best. Asphaltbelages für die fachgerechte Entsorgung.
Art der Probenahmen:________________________
Untersuchung der Proben im Labor auf PAK-Konzentration und Angabe zur fachgerechten Entsorgung.
Menge: 1 psch

**01.03.0002 Asphalt schneiden**
Asphaltoberfläche geradlinig trennen,
in Einzelflächen längs und quer zur Fahrbahnachse, Kanalgraben, Anschlüsse, usw. in bestehender Straße, u.dgl,
durch Schneiden, senkrecht, Trenntiefe ca. 16cm.
Menge: 40 lfm

**01.03.0003 Asphalt ausbauen und entsorgen**
Gebundenen Asphaltoberbau aufbrechen und aufnehmen.
Material soweit erforderlich zerkleinern.
Ausbauasphalt ohne Verunreinigung (PAK < 10mg/kg)
Einzelflächen unterschiedlicher Größe, u.dgl,
Befestigung aus Asphalttrag- und Deckschicht,
Dicke ca. 16 cm.
Einschl. für die Beprobung erforderliche Zwischenlagerung innerhalb des Baufensters.
Material fachgerecht entsorgen.
Menge: 20 to

**01.03.0004 Zulage Asphaltausbau, Erschwernis entlang Einfassungen**
Zulage für Mehraufwendungen durch Erschwernisse beim Ausbau von Asphaltschichten entlang von Einfassungen, Anschlüsse, usw. einschließlich des verminderten Leistungsansatzes in der Fläche.
Menge: 10 lfdm

**01.03.0005 Zulage Asphaltausbau, Erschwernis durch Einbauten**
Zulage für Mehraufwendungen durch Erschwernisse beim Ausbau von Asphaltschichten infolge bestehende Einbauten einschließlich des verminderten Leistungsansatzes in der Fläche.
Schächte, Schieberkappen, u.dgl.
Menge: 2 St

**01.03.0006 Facharbeiter**
Rückbauarbeiten auf Anordnung Bauleitung, Facharbeiter
Menge: 10 h

**01.03.0007 Beton entsorgen**
Abbruchmaterial, welches nicht über vorherige Positionen betrachtet wurde, laden und fachgerecht entsorgen
Menge: 1 to

**01.03.0008 Abbruchmaterial entsorgen**
sonstiges Abbruchmaterial, Sperrmüll, usw. laden und fachgerecht entsorgen.
Menge: 100 kg

#### 01.04 Oberboden

*Hinweis: Hinweis Vorarbeiten*
Bauseits wurden die Schmutzwasserkanäle und Trinkwasserleitungen verlegt, die hierfür erforderlichen Oberbodenarbeiten wurden schon ausgeführt.
Im folgenden sind die ergänzenden Oberbodenarbeiten beschrieben.

**01.04.0001 Oberboden abtragen und lagern**
Oberboden (Homogenbereich 0) aus einschl. leicht verrottbarer Pflanzendecke
in einer mittleren Dicke von ca. 30cm abtragen,
im Bereich der Erschließung,
Oberboden von Grünflächen und Äckern,
ggf laden, fördern und innerhalb der Baustelle auf Mieten lagern
Menge: 2100 m³

**01.04.0002 Oberboden andecken**
Oberboden von Grünflächen, Äckern und dgl.
innerhalb der Baustelle gelagert, ggf. laden, fördern und profilgerecht nach Unterlage Bauleitung andecken.
Einbaubereich: Geländeangleichung und dgl.
Menge: 3000 m³

**01.04.0003 Oberboden liefern und profilieren in Grüninseln**
gesiebten Humus liefern und profilgerecht nach Unterlage Bauleitung andecken.
Einbaubereich: Grüninseln, Sickermulden und dgl.
Breite ca. 2,5 m, Muldentiefe ca. 30 cm
Schichtdicke 20 cm
Mängenermittlung nach Lieferscheine.
Menge: 160 t

**01.04.0004 Rasenansaat**
Rasenansaat aus Normalrasen auf Oberboden herstellen.
Einschl. Abrechen/Vorbereiten des Oberbodens für sauberen Anbau der Rasenfläche. Nur nach Angabe Bauleitung.
Menge: 900 m²

#### 01.05 Leitungsgraben, Baugrube

*Hinweis: Bodengutachten*
Es wurde bauseits ein Bodengutachten erstellt, in dieses kann bei Bedarf eingesehen werden.

*Hinweis: Homogenbereiche nach DIN18300*
Das Bodengutachten kann beim Bauherrn eingesehen werden.
Zusammenfassung:
Homogenbereich 0: Oberboden  0,00m bis -0,30m
Homogenbereich 1:Kies  -0,30m bis ca.-3,00m

*Hinweis: Abrechnungsgrabenbreite*
Die Grabenbreite (inkl. Verbau) ergibt sich gemäß DIN EN 1610 wie folgt:

DN150 bis DN300, verbauter Graben:
bis 1,75m Grabentiefe: Abrechnungsgrabenbreite 0,80m
bis 4,00m Grabentiefe: Abrechnungsgrabenbreite 0,90m
ab 4,00m Grabentiefe: Abrechnungsgrabenbreite 1,00m

Die Abrechnung des Leitungsgrabenaushubes erfolgt mit senkrechten Baugrubenwänden (verbauter Graben). Die Abrechnungsbreiten und -tiefen gelten auch im Bereich der Schächte, Arbeitsräume für Rohrverbindungen und dgl.

**01.05.0001 Beprobung des Bodenaushubmaterial**
Beprobung des Bodenaushubmaterials für die fachgerechte Entsorgung in einer Deponie bzw. Halde
Einschl. den Mehraufwand für die Zwischenlagerung vor Ort innerhalb des Baufensters.
Position gilt für alle zu beprobenden und zu entsorgenden Bodenaushubmaterialen (Kanalgraben, Erdbau, Regenrückhaltung, usw.) pauschal.
Menge: 1 psch

**01.05.0002 Leitungsgraben herstellen, bis 1,75m, wiedereinbauen**
Leitungsgraben einschl. Verbau für Rohrleitungen und dgl. herstellen.
Boden lösen, ggf. zwischenlagern, laden, fördern, lagern, wiedereinbauen,
für senkrecht begrenzte Grabenabschnitte (verbauter Graben),
Grabentiefe bis 1,75m
für Rohrleitungen bis DN300
Boden der Klasse 3 bis 5, Homogenbereich 1
Boden in Leitungsgräben wiedereinbauen und lagenweise verdichten.
Menge: 60 m³

**01.05.0003 Leitungsgraben herstellen, bis 1,75m, entsorgen**
Leitungsgraben einschl. Verbau für Rohrleitungen und dgl. herstellen.
Boden lösen, ggf. zwischenlagern, laden, fördern, entsorgen,
für senkrecht begrenzte Grabenabschnitte (verbauter Graben),
Grabentiefe bis 1,75m
für Rohrleitungen bis DN300
Boden der Klasse 3 bis 5, Homogenbereich 1
Boden in Eigentum des AN übernehmen und einer Verwertung nach Wahl des AN zuführen, Z0
Menge: 1060 m³

**01.05.0004 Leitungsgraben herstellen, bis 4,00m, entsorgen**
Leitungsgraben einschl. Verbau für Rohrleitungen und dgl. herstellen.
Boden lösen, ggf. zwischenlagern, laden, fördern, entsorgen,
für senkrecht begrenzte Grabenabschnitte (verbauter Graben),
Grabentiefe bis 4,00
für Rohrleitungen bis DN600
Boden der Klasse 3 bis 5, Homogenbereich 1,2,3
Boden in Eigentum des AN übernehmen und einer Verwertung nach Wahl des AN zuführen, Z0
Menge: 600 m³

**01.05.0005 Gründungssohle verdichten**
Gründungssohle der Leitungsgraben fachgerecht verdichten.
Menge: 840 m²

**01.05.0006 Gründungssohle aus Rollkies**
Gründungssohle der Sickereinrichtrungen mit Rollkies 16/32 als Planum auffüllen, h=ca. 0,20m, inkl. allen Nebenleistungen.
Menge: 90 m³

**01.05.0007 Leitunsgrabenverfüllung, bis 1,75m**
Die Abrechnung erfolgt mit der für die Herstellung des Leitungsgrabens vergüteten Breite. Diese Abrechnungsbreite gilt auch im Bereich der Schächte, der Arbeitsräume für Rohrverbindungen und dgl. Für senkrecht begrenzte Grabenabschnitte (verbauter Graben) mit einer Grabentiefe
bis 1,75m
Frostschutzkies liefern, einbauen und lagenweise verdichten.
Menge: 860 m³

**01.05.0008 Leitunsgrabenverfüllung, bis 4,00m**
wie vorherige Pos, jedoch
mit einer Grabentiefe bis 4,00m
Menge: 450 m³

**01.05.0009 Mehraufwand bei der Herstellung von Leitungsgräben**
Zulage für Mehraufwand bei der Herstellung von Leitungsgräben und Leitungsgrabenverfüllung in Folge von vorhandenen Leitungen und dgl. die näher als 50cm an der Seitenfläche des Leitungsgrabens liegen.
Die einschlägigen Vorschriften sind zu beachten
Verlauf der Leitung längs bzw. quer zum Graben.
Es wird nur der Bereich bis 50 cm um die Leitung/Leitungspaket vergütet.
Menge: 25 m³

**01.05.0010 Suchschlitz herstellen**
Suchschlitz zur Festellung der Lage von Kabel, Leitungen und dgl. herstellen.
Lage nach Angabe des AG bzw. Spartenträger
Stromkabel, Fermeldekabel, Wasser, Gas, Kanal o.dgl.
Boden der Klasse 3 bis 5 seitlich lagern, wiedereinbauen und lagenweise verdichten.
Menge: 20 m³

#### 01.06 Regenwasserentwässerung

*Hinweis: Rigolenversickerung*
Rigolenversickerung der Hauptstraße,
in Einzellängen und -abschnitten gem. Planung

**01.06.0001 Vollsickerrohr DN200**
Rigolenversickerrohr (TP, Typ R2) nach DIN 4262-1
und DIN 19666, Nennweite DN/ID 200,
Material Poyethylen (PE), Farbe grün,
gütegesichert und recyclefähig, in Verbundrohrbauweise
mit glatter Innenfläche und profilierter Außenfläche,
mit gleichmäßig über den gesamten Umfang
angeordneten Wasseraustrittsöffnungen,
mit nachgewiesenem ausreichenden Wasseraustritt nach
DWA-A 138, Wasseraustrittsfläche: > 150 cm²/lfm, mit
einseitig aufgesteckter Muffe, sanddicht,
liefern und nach Planung, einschließlich Rohrverbindungen und erforderlichen Rohrkürzungen,
im gewaschenen Kies fachgerecht verlegen.
Die Kiesumhüllung wird gesondert vergütet.
Nachweis der Hochdruckspülbarkeit nach DIN 19523

Anwendung:
Vollsickerrohr zur Verteilung und Versickerung von
Niederschlags- und Dränwasser in Kiesrigolen
(Muldenrigolen nach DWA-A 138)

Hersteller: FRÄNKISCHE, MuriPipe 200 TP oder glw.
angebotenes Fabrikat: ____________________________
Menge: 225 m

**01.06.0002 Endstopfen DN200**
Endstopfen DN200 liefern und einbauen.
passend zum vorherigen System.
Menge: 12 St

**01.06.0003 Spül- u. Kontrollschacht, DA 400**
*** Bezugsbeschreibung
Kunststoffschacht in Verbundrohrbauweise mit glatter
Innenfläche und profilierter Außenfläche,
Außendurchmesser DA = 400 mm,
Gesamthöhe 1,25 m, mit integriertem Absetzraum
(H = 0,27 m), Material Polyethylen (PE), Farbe grün,
mit 1 Anschluss für Rigolenversickerrohr DN 200
oder Rigolenrohr ungeschlitzt DN 200,
Anschlusshöhe variabel, verlängerbar mit Muffe und
Aufsetzrohr,
liefern, bedarfsweise kürzen und fachgerecht nach
Planung einbauen.

Anwendung:
Mehrzweckschacht für Mulden-Rigolensysteme nach
DWA-A138, zur Wasserverteilung und Entlüftung, als
Überlauf sowie zur Kontrolle und Wartung der Rigole.

Hersteller: FRÄNKISCHE, MuriControl oder glw.
angebotenes Fabrikat: ____________________________
Menge: 6 St

**01.06.0004 Zulage für weiteren Anschluß am Schacht**
*** wie Position 01.06.0003
für einen weiteren Anschluss eines Sickerrohrs DN 200.
Menge: 1 St

**01.06.0005 Schachtaufsetzrohr DA 400 aus PE, Länge 2,0 m**
Schacht-Aufsetzrohr in Verbundrohrbauweise
mit glatter Innenfläche und profilierter Außenfläche,
Außendurchmesser DA = 400 mm, Material Poyethylen (PE),
Farbe grün, Länge 2,0 m, inkl. Doppelsteckmuffe,
passend zu allen Schachtpositionen DA 400,
liefern, auf planmäßige Höhe kürzen und einbauen.

Hersteller: FRÄNKISCHE, Schachtaufsetzrohr DA 400 oder glw.
angebotenes Fabrikat: ____________________________
Menge: 6 St

**01.06.0006 Filter-Set groß**
Filter-Set groß, bestehend aus Schmutzfänger und
Filtervliessack, zur Verhinderung von Schmutzeintrag,
liefern und einbauen.

Anwendung:
Unter Einlaufrosten und Schachtabdeckungen mit
Lüftungsöffnungen bei Mulden-Rigolen
und Rohrrigolen nach DWA -A138.

Hersteller: FRÄNKISCHE, Filter-Set, groß
angebotenes Fabrikat: ____________________________
Menge: 6 St

**01.06.0007 Aushebehaken aus Edelstahl V 2A**
Aushebehaken zum Ausheben des Filters bzw.
Schmutzfängers liefern. Edelstahl V 2A

Hersteller: FRÄNKISCHE Aushebehaken oder glw.
angebotenes Fabrikat: ____________________________
Menge: 3 St

**01.06.0008 Rigolenkies**
gewaschener Rigolenkies 8/16 liefern und fachgerecht einbauen.
Menge: 190 to

**01.06.0009 Rigolenvlies, Breite 4 m, L = 25 m**
Spezifiziertes Rigolenvlies, mechanisch verfestigt
und thermisch behandelt, CE-zertifiziert nach
DIN EN 13252 (CE-Nr. 0799-CPR-55), mit hoher Sicherheit
gegen innere und äußere Kolmation und zur langfristigen
Aufrechterhaltung der Filterfunktion, Material PP,
Flächengewicht 200 g/m², Dicke >= 2 mm,
Geotextilrobustheitsklasse 3,
Stempeldurchdrückkraft 2,0 KN,
Charakteristische Öffnungsweite 0,08 mm,
Wasserdurchlässigkeit 90 l/sm²,

liefern und fachgerecht nach Herstellerangaben um die Kiespackung einbauen.

Anwendung:
Spezialvlies für Versickerungsanlagen, als Filterstabile Trennschicht zwischen Kiespackung oder
Füllkörper und dem anstehendem Boden bzw.
Verfüllmaterial; an Stoßstellen ausreichende Überlappung herstellen (mind. 30 cm)

Hersteller: FRÄNKISCHE, RigoFlor oder glw.
angebotenes Fabrikat: ____________________________
Menge: 720 m²

**01.06.0010 Einlaufrost Klasse B**
Einlaufrost aus Guss Klasse B 125,
mit Gussrahmen (H = 10 cm) und Betonauflagerring
(H = 10 cm), passend zu allen Schachtpositionen DA 400,
liefern und einbauen.

Hersteller: FRÄNKISCHE, Schachtabdeckungen oder glw.
angebotenes Fabrikat: ____________________________
Menge: 6 St

*Hinweis: Rigolenfüllkörper mir Vorreinigung*
Rigolenversickerung über Füllkörper und Vorreinigung durch Sedimentationsstrecke in den Stichstraßen,
in Einzelabschnitten gem. Planung

**01.06.0011 Rigolenfüllkörper 4,80 / 3,20 / 1,30**
komplette Anlage aus Rigolenfüllkörper zur Rückhaltung und Versickerung von Niederschlagswasser, bestehend aus:

Grundelement für Füllkörper mit Blockverbinder, aus PP zur Versickerung nach DWA-A 138 / 138-1
Speicherkoeffizient: ca. 96 %
Grundelement als Basis zum Bau von Vollblöcken (2 Grundelemente übereinander):
Abmessung: ca. 80 x 80 x 66 cm
Halbblöcken (1 Grundelement + Deckenplatte):
Abmessung: ca. 80 x 80 x 35 cm
Für Schwerlastverkehr geeignet (SLW 60 / HGV 60) bei
Langzeitbelastbarkeit nachgewiesen für mind. 50 Jahre
Wasser kann nahezu widerstandslos in drei Dimensionen
durchströmen.
Mit bauaufsichtlicher Zulassung und allgemeiner Bauartgenehmigung des DIBt für den Anwendungsbereich der A138 / 138-1.
Kreuzförmiger Inspektionstunnel für vollständige Kontrolle aller versickerungswirksamen Außenflächen sowie aller statisch relevanten Tragelemente im Inneren der Blockstruktur.
Vollständig inspizierbar mit selbstfahrenden Kamerawagen auch für Rohre ab DN/OD 200 und Hochdruckspülbar.

Länge ca. 4,80m, Breite ca. 3,20 m / Höhe ca. 1,30 m
erforderliches Volumen: mind. 19 m³

Seitenwandgitter mit Anschlussmöglichkeit für Vollwandrohre DN/OD 160 zum Verschließen der äußeren Seitenwände des Systems.

2 x Multifunktionaler Systemschächte aus PP für Behälter aus Füllkörpern, Bauhöhe = 1,32 m, an beliebiger Position in das Blockraster integrierbar, für Zulaufanschluss und Entlüftung sowie zur Kontrolle und Wartung der Anlage.
Abmessungen: LxBxH = 80x80x132 cm
Material: Polypropylen PP (zu 100% recycelbar)
Mit durchgehenden, kreuzförmig angeordneten
Inspektionskanal, ausgelegt für den Einsatz von selbstfahrenden Kamerawagen für Rohre ab DN200
Offenes Schachtdesign mit großzügiger Inspektionsöffnung (L/B = 380/380 mm)
Glatte Tunnelsohle mit Anfahrschrägen zur ruckelfreien Führung des Kamerawagens
Mit Schwerlastverkehr (SLW 60) bei fachgerechtem
Straßenaufbau befahrbar
Bestehend aus Grundelement, Schachtelemente, Konus, Dichtringe.

2x Schachtaufsetzrohre DA 600, Verbundrohrbauweise nach DIN EN 13476-3 DN/ID 600 aus PP, Ringsteifigkeit SN 8 gem. DIN EN ISO 9969, tatsächlicher zugesicherter Mindestwert 10 kN/m²,
Nachweis der Hochdruckspülbarkeit nach DIN 19523
Schachtaufsetzrohr außen schwarz, innen gelb für
optimierte Inspizierbarkeit
Verbindungstechnik und Montage mittels Doppelsteckmuffe DN 600, aus PP und Dichtringen DN 600 aus EPDM gemäß DIN EN 681 (DIN 4060)
Baulänge 1,00 m
davon 1x ohne Zulauf und 1x mit Zulauf DN150
auf planmäßige Höhe kürzen und einbauen.

Abdichtungsprofile als oberer Abschluss der
Schachtaufsetzrohre zur Abdichtung des Ringraums
zwischen Schachtaufsetzrohr und Betonauflagerring.

Gussabdeckungen Klasse D 400 mit Luftlöcher und Feststoffsammler, einschließlich Rahmen

fachgerechtes Einpacken der gesamten Sickeranlage durch spezifiziertes Rigolenvlies, mechanisch verfestigt und thermisch behandelt, CE-zertifiziert nach DIN EN 13252 (CE-Nr. 0799-CPR-55), mit hoher Sicherheit gegen innere und äußere Kolmation und zur langfristigen Aufrechterhaltung der Filterfunktion,
Material PP, Flächengewicht 200 g/m², Dicke >= 2 mm,
Geotextilrobustheitsklasse 3,
Stempeldurchdrückkraft 2,0 KN,
Charakteristische Öffnungsweite 0,08 mm,
Wasserdurchlässigkeit 90 l/sm²,
Spezialvlies für Versickerungsanlagen, als Filterstabile Trennschicht zwischen Kiespackung oder Füllkörper und dem anstehendem Boden bzw. Verfüllmaterial; an Stoßstellen ausreichende Überlappung herstellen (mind. 30 cm)

Liefern und fachgerecht nach Einbauanleitung des
Herstellers einbauen.

Hersteller: FRÄNKISCHE, Rigofill ST-S, Rigofill Inspect, RifoFlor, QuadroControl ST-S2, oder gleichwertig

angebotenes Fabrikat / System: ____________________
Menge: 5 St

**01.06.0012 Regenwasser-Behandlungsanlage, Sedimentationsstrecke DN 400, L = 6,00 m**
Regenwasser-Behandlungsanlage nach dem Sedimentationsprinzip,
Sedimentationsstrecke DN 400, L = 6,00 m

Zulaufbauwerk (Startschacht) aus PE
L/B/H = 0,80/0,80/0,66 m,
mit Konus und Schachtrohranschluss DA 600,
mit Anschluss für Sedimentationsrohr DN 400,
mit Wartungskonsole
Sedimentationsrohr DN 400 aus PP mit Strömungstrenner

Grundrohr mit Übereinstimmungsnachweis (Ü-Zeichen)
nach den Vorgaben der Bauregelliste A des DIBt.

Ablaufbauwerk (Zielschacht) aus PE
L/B/H = 0,80/0,80/0,66 m,
mit Konus und integriertem Schachtaufsetzrohr DA 600,
mit Anschluss für Sedimentationsrohr DN 400,
mit Leichtstoffrückhalt

Sohle Zulauf/Ablauf -1,50 m, DN200

inkl. Schachtaufsetzrohre DA 600
Schachtaufsetzrohr als Verbundrohr nach DIN EN 13476-
3 DN/ID 600 aus PP, Ringsteifigkeit SN 8 gem. DIN EN
ISO 9969, tatsächlicher zugesicherter Mindestwert 10
kN/m²,
Nachweis der Hochdruckspülbarkeit nach DIN 19523
Schachtaufsetzrohr außen schwarz, innen gelb für
optimierte Inspizierbarkeit
Verbindungstechnik und Montage mittels Doppelsteckmuffe DN 600, aus PP und Dichtringen DN 600 aus EPDM gemäß DIN EN 681 (DIN 4060)
ohne Zulauf, Baulänge 1,00 m
liefern, auf planmäßige Höhe kürzen und einbauen.

Abdichtungsprofile als oberer Abschluss der
Schachtaufsetzrohre zur Abdichtung des Ringraums
zwischen Schachtaufsetzrohr und Betonauflagerring.

Gussabdeckungen Klasse D 400 mit Luftlöcher und Feststoffsammler, einschließlich Rahmen

Regenwasserbehandlungsanlage mit anerkannten Nachweisen von unabhängigen Instituten.
Gleichwertigkeit zu Regenklärbecken,
Einordnung in das ATV-DVWK-M 153:
Anlagentypen D21, D24, D25
Ermittlung der Durchgangswerte nach ATV-DVWK-M 153
Verhinderung der Remobilisierung
Funktion des Strömungstrenners
Nachweisverfahren sog. Verweilzeitverfahren mittels
Schmutzfrachtsimulation nach Kapitel 8 DWA-A 102-2/BWK-
A 3-2 gemäß Forderung für zentrale Behandlungsanlagen nach Abschnitt 6.1.3.4 DWA-A 102-2/BWK-A 3-2 auf Basis natürlicher Schmutzfracht AFS 63Natur

Anlage geeignet für den Einbau im Bereich von
Kfz-Verkehrsflächen (Verkehrsbelastung bis SLW 60).

Wartungsintervalle 1-4 Jahre in Abhängigkeit von
angeschlossener Fläche und örtlichem Verschmutzungsgrad.

Anlage liefern und planmäßig nach Herstellerangaben und
Einbauanleitung einbauen.

System: SediPipe level 400/6
FRÄNKISCHE oder gleichwertiger Art
angebotenes Fabrikat: __________________________
Menge: 5 St

**01.06.0013 Abwasserkanal PP glatt, DN150**
Hochlast-Vollwand-Kanalrohr liefern und verlegen, einschl. Bettung und Umhüllung.
Rohre nach DIN EN 1852 mit Steckmuffe und formschlüssig fixierten Dichtungen aus EPDM nach DIN EN 681-1, Dichtheit mind. von -0,5 bis +5,0 bar bei Verformung und Abwinklung nach EN 1277 nachgewiesen.
Geeignet für die Verlegung in Wasserschutzzone II und III gemäß DWA-A 142.
Ringsteifigkeit mind. 10 kN/m², hochabriebfest, ohne Zusatz von Füllstoffen. Rohrleitung innen mit Hersteller-, Durchmesser- und Werkstoffangabe signiert.
Nachgewiesene dynamische Belastungsfähigkeit für die Berechnung bei nicht vorwiegend ruhenden Belastungen nach ATV-DVWK-A 127, Absatz 9.7.4
Wurzelfestigkeit nach DIN 4060 nachgewiesen
Das mittlere Spaltmaß zwischen Muffeneingang und Rohr darf zur Sicherstellung der Wurzelfestigkeit maximal 1,5 % des Nenndurchmessers betragen.

Farbe: blau
DN150, Straßeneinläufe, inkl. Sandauflager

Grabenbreite gemäß DIN EN 1610: ca. 0,90 m
Untere Bettungsschicht: 12cm
Seitenverfüllung 16cm
Abdeckung: 30cm

Hersteller/Typ: REHAU AWADUKT PP SN10 oder. glw.
Hersteller/Typ:________________________
Menge: 370 m

**01.06.0014 Abwasserkanal PP glatt, DN200**
wie vorherige Positionn, jedoch
DN200

Grabenbreite gemäß DIN EN 1610: ca. 0,90 m
Untere Bettungsschicht: 12cm
Seitenverfüllung 20cm
Abdeckung: 30cm

Hersteller/Typ: REHAU AWADUKT PP SN10 oder. glw.
Hersteller/Typ:________________________
Menge: 20 m

**01.06.0015 Formstück Bogen DN150, PP**
Formstücke komplett mit Dichtung gemäß DIN liefern und im Gefälle fachgerecht einbauen.
Bögen in unterschiedlichen Winkel, DN150, PP
Menge: 60 St

**01.06.0016 Formstück Abzweiger 45° PP DN150**
Formstücke komplett mit Dichtung gemäß DIN liefern und im Gefälle fachgerecht einbauen.
Abzweiger 45°, 150/150, PP
Menge: 10 St

**01.06.0017 Formstück Abzweiger 45° PP DN200**
Formstücke komplett mit Dichtung gemäß DIN liefern und im Gefälle fachgerecht einbauen.
Abzweiger 45°, 200/150, PP
Menge: 5 St

**01.06.0018 Straßenablauf 500/500 PP**
PP-Straßenablauf, eckig, einschl. Aufsätze 500 x 500 mm Klasse D 400 nach DIN EN 124/ DIN 1229, Werkstoff PP, Straßenablauf aus 100 % Neumaterial ohne Recycling- und Schäumungsanteile, beständig gegen aggressive Abwässer, Tausalze und Frost, Auslaufstutzen DN/OD 160 mm, 10° geneigt, Anschluss für PVC-KG Rohre nach DIN EN 1401 und PP-Rohre nach DIN EN 1852,
aus hochwertigem Polypropylen, mit horizontalen und vertikalen Verstärkungsrippen, modularer Aufbau, mit Sandfang ausführbar,
mit Dichtringen zwischen den einzelnen Modulen,
Ablaufstutzen KG Spitzende DN 160, Anschluss nach DIN EN 1401 (PVC-U), nach DIN 8074/8075 (PE), nach DIN 1852 (PP), mit 10° Gefälle
Übergang Boden/Ablauf kugelförmig gestaltet - dadurch vollständige Entleerung und Selbstreinigung
einschl. Gusseisenabdeckung Klasse D in Pultform und Ausgleichsringe
Liefern und nach Verlegeanleitung fachgerecht einbauen.

Hersteller/Typ: REHAU RainSpot oder. glw.
Hersteller/Typ:________________________
Menge: 20 St

**01.06.0019 TV-Inspektion**
Abnahme der Kanäle, Straßenablaufanschlüsse und Schächtedurch TV-Inspektion mittels Videokamerabefahrung gemäß DIN 25435, ATV Merkblatt M143, ISYBAU-Format Typ H.
inkl. Übergabe des Videomaterial und Protokolle auf USB-Stick, sowieso Protokolle in Papierform.
Abrechnung pro lfdm Kanal DN150 bis 200.
Menge: 390 m

**01.06.0020 Dichtigkeitsprüfung Kanal**
gemäß DIN EN 1779. Prüfmedium nach Wahl des AN.
Abrechnung pro lfdm Kanal DN150 bis 200.
Menge: 390 m

#### 01.07 Erdbau Straßenbau

*Hinweis: Homogenbereiche nach DIN18300*
Das Bodengutachten kann beim Bauherrn eingesehen werden.
Zusammenfassung:
Homogenbereich 0: Oberboden  0,00m bis -0,30m
Homogenbereich 1:Kies  -0,30m bis ca.-3,00m

**01.07.0001 Boden lösen und entsorgen Z0, geplante Trasse**
Boden aus landwirtschaftlichen Flächen, usw. nach Angabe Bauleitung lösen, laden, fördern,
in Eigentum des AN übernehmen und einer Verwertung nach Wahl des AN zuführen, voraussichtliche Kategorie Z0
Boden der Klasse 3-5 (Homogenbereich 1), im Bereich der Trasse,
Tiefe bis ca. 0,30 m
Menge: 920 m³

**01.07.0002 Handschachtung**
Erdbau-Aushub per Hand, nach Rücksprache mit Bauleitung.
Menge: 10 m³

**01.07.0003 Gründungssohle herstellen und verdichten**
Untergrund im Bereich der Gründungssohle für Straßenkörper, usw. fachgerecht gemäß Regelquerschnitt profilieren, herstellen und verdichten.
Menge: 8700 m²

**01.07.0004 Geotexil**
Geotextil Straßenbauvlies 250 g/qm, GRK4,
mechanisch vernadeltes Geotextil Vlies,
PP/PET Fasermaterial, CE zertifiziert
auf profilierter Gründungssohle fachgerecht nach Herstellerangaben einbauen.
Menge: 320 m²

**01.07.0005 Frostschutzschicht herstellen**
*** Bezugsbeschreibung
Frostschutzschicht herstellen aus Rundkorn Bauklasse 1,8
im Fahrbahnbereich
Dicke ca. 50 cm
EV2 Erdplanum  ≥  45 MN/m²
EV2 Frostschutzschicht  ≥  120 MN/m²
EV2/EV1  ≤  2,5
Menge: 3770 m³

**01.07.0006 Zulage für Frostschutzschicht, gebrochenes Material**
*** wie Position 01.07.0005
Zulage für gebrochenes Material, Recyclingmaterial mit Verwendungsnachweis, usw.
Menge: 2000 m³

**01.07.0007 Planum herstellen**
geplante Oberfläche des Oberbaues/Frostschutzkies für Asphalteinbau herstellen.
Planum profilieren und verdichten,
im Fahrbahnbereich, usw.,
unter Berücksichtigung von Einbauten (Schächte, Schieber, u.ä.)
Menge: 7120 m²

**01.07.0008 Deckschicht ohne Bindemittel herstellen**
Deckschicht ohne Bindemittel herstellen
auf Frostschutzkies, o.ä.
Einbaudicke  5-10 cm
in Banketten, Anschlüsse, usw.
Mineralbeton 0/16 aus gebrochenem Kies (Kalkstein) gemäß Vorgabe einbauen und verdichten.
Menge: 30 to

**01.07.0009 Verdichtungskontrolle Unterbau**
Lastplattendruckversuch zur Verdichtungskontrolle zusätzlich zur Eigenüberwachung im Auftrage des AG gemäß DIN 18134 auf dem vorbereiteten Untergrund (Planum bzw. Frostschutzschicht) in Anwesenheit der örtlichen Bauleitung durchführen,
protokollieren, auswerten und die Ergebnisse dem AG
übergeben. Nur nach Anordnung des AG!
Menge: 7 St

#### 01.08 Pflasterbau

**01.08.0001 Großgranitsteinpflasterstreifen 1-zeilig herstellen, gesägt**
Streifen aus Granitgroßpflastersteinen mit einer maximalen Fugenbreite von 15 mm auf 20 cm dickem Fundament herstellen, einschl. Erdarbeiten.
Den Fundamentbeton als seitliche Stütze, soweit der
Streifen nicht an Borde oder dgl.anschließt, 15 cm
breiter als der Streifen herstellen und bis zur halben
Steinhöhe hochziehen.
Fundamentbeton C25/30
1-zeilig,
als Randeinfassung der Fahrbahn, u.dgl.
Nennmaß 160/160 - 220-160 mm,
DIN EN 1341:2013 Klasse 1 (P1, D1, T1),
gesägte Kanten, Oberfläche geflammt
Fugen mit Fertigzementmörtel vergießen, Druckfestigkeit f_ck_cube des Mörtels min 50 N/mm², CEM 1, max w/z 0,50, forst- und tausalzbeständig, Ausbreitmaßklasse F5
Einschl. Vorbereitung für Dehnungsfuge alle 10-15m
Menge: 2580 m

**01.08.0002 Zuschlag Verlegen im Radius**
Zuschlag zu Zeilen und Rinnen für die Verlegung in Radien mit Radius kleiner 12m
Menge: 270 m

**01.08.0003 Dehnungsfuge in Granitzeiler herstellen**
Dehnungsfuge gemäß ZTV-Fug-Stb 13 verrotungsfrei, kompressibel und elastisch herstellen bzw. verschließen.
Abrechungsvorschrift: 15cm je Dehnungsfuge im Graniteinzeiler, Fugen alle 10-15m, nach Angabe Bauleitung.
Endgültige Dehnungsfuge durchgängig durch Bord, Rinne und Fundamentbeton!
Menge: 40 m

**01.08.0004 Pflasterdecke aus Betonsteinpflaster herstellen, Mehrzweckstreifen**
Pflasterdecke aus Betonsteinpflastersteinen, auf 4cm Pflasterbett aus Spitt, herstellen.
Fugen mit Splitt verfüllen und durch Einschlämmen von Sand schließen.
Einbaubereich: Gehweg
Betonstein:
VS-5 o.glw.
Fabrikat: Linden o.glw.
Format: 20 / 20 cm
Steinstärke: 10cm
Kantenausbildung: Microfase
mit Verschiebesicherung an 4 Seiten.
Farbe: Naturgrau
Verband: Läuferverband
liefern und fachgerecht einbauen.
Menge: 770 m²

**01.08.0005 Zulage Zwicken, Schneiden von Pflastersteinen**
Zulage für das Zwicken, Schneiden und Anarbeiten der Pflastersteine im Bereich von Anschlüssen, Einfassungen, usw.
Menge: 70 m

**01.08.0006 Pflasterdecke aus Kleinsteinpflaster herstellen**
Pflasterdecke aus Naturmosaikpflastersteinen herstellen.
Bettungsdicke 3-4cm.
In Einzelflächen zum Schließen von Restflächen in Plattenbelägen, Wechsel Verlegerichtung und dgl.,
Kleinstein,
auf Pflasterbett aus Splitt herstellen, Fugen mit Splitt verfüllen und durch Einschlämmen von Sand schließen. (Abrechnung von Einzelflächen unter 0,5m² werden nur nach tatsächlich verlegter Kleinfläche abgerechnet!)
Menge: 20 m²

#### 01.09 Asphaltarbeiten

**01.09.0001 Asphalttragschicht AC 32 T N, Fertigereinbau 16cm**
Asphalttragschicht aus Asphalttragschichtmischgut
AC 32 T N herstellen auf vorhandener Frostschutzschicht
in Fahrbahnen der Bauklasse 1,0 herstellen.
Einbau in verschiedenen Fahrbahnbereichen der Erschließungsstraße.
Fertigereinbau
Einbaubreite ca. 4,5 bis 5,50 m
Einbaudicke 16 cm
mit Bindemittel 50/70.
Mehraufwand im Anfangs- und Endbereich beim Fertigereinbau ist mit einzukalkulieren.
Menge: 5320 m²

**01.09.0002 Asphalttragschicht AC 32 T N, Handeinbau 16cm**
Asphalttragschicht aus Asphalttragschichtmischgut
AC 32 T N herstellen auf vorhandener Frostschutzschicht
in Fahrbahnen der Bauklasse 1,0
Einbau in verschiedenen Fahrbahnbereichen
in Einzelflächen unterschiedlicher Größe
Handeinbau
Einbaudicke 16 cm
mit Bindemittel 50/70
Menge: 180 m²

*Hinweis: Hinweis Schichtenverbund*
Bei Aufbringen des Schichtenverbundes bzw. der Asphaltdeckschicht ist auf einen sauberen Untergrund zu achten! Vorheriges Reinigen ist auf Kosten des AN zu erledigen.

**01.09.0003 Schichtenverbund maschinell**
Schichtenverbund durch Ansprühen der Unterlage
mit bitumenhaltigem Bindemittel herstellen,
maschinell mit Rampenstritzgerät.
Einschl. leicht verschmutzte bzw. einzelne verschmutzte Stellen vorher reinigen.
Kehrgut in Eigentum des AN übernehmen und einer
Verwertung nach Wahl des AN zuführen
Bindemittel  C 60 B 1-S
Bindemittelmenge ca. 300g/m²
Menge: 5320 m²

**01.09.0004 Schichtenverbund Handverdüsung**
Schichtenverbund durch Ansprühen der Unterlage
mit bitumenhaltigem Bindemittel herstellen,
manuell mit Handverdüsung
Einschl. leicht verschmutze Unterlage bzw. einzelne verschmutzt Stellen vorher reinigen.
Kehrgut in Eigentum des AN übernehmen und einer
Verwertung nach Wahl des AN zuführen
Bindemittel  C 60 B 1-S
Bindemittelmenge ca. 300g/m²
Menge: 180 m²

**01.09.0005 Zulage Schichtenverbund, Erschwernis entlang Einfassungen**
Zulage zu Schichtenverbund herstellen
für Mehraufwendungen durch Erschwernisse
entlang von Bordsteinen, Einfassungen o.ä.
einschl. verminderter Leistungsansatz in der Fläche
Einfassungen, o.dgl
Menge: 2170 m

**01.09.0006 Zulage Schichtenverbund, Erschwernis durch Einbauten**
Zulage für Mehraufwendungen durch Erschwernisse beim Schichtenverbund herstellen infolge bestehende Einbauten einschließlich des verminderten Leistungsansatzes in der Fläche.
Schächte, Schieberkappen, u.dgl.
Menge: 75 St

**01.09.0007 Asphaltdeckschicht AC 8 D N, Fertigereinbau 4m**
Asphaltdeckschicht aus Asphaltbeton AC 8 D N herstellen.
Einbau in verschiedenen Fahrbahnbereichen der Erschließungsstraße,
Fertigereinbau
Einbaubreite ca. 6,0 m
Einbaudicke 4 cm
mit Bindemittel 50/70.
Mehraufwand im Anfangs- und Endbereich beim Fertigereinbau ist mit einzukalkulieren.
Menge: 5320 m²

**01.09.0008 Asphaltdeckschicht AC 8 D N, Handeinbau 4cm**
Asphaltdeckschicht aus Asphaltbeton AC 8 D N herstellen.
Einbau in verschiedenen Fahrbahnbereichen
in Einzelflächen unterschiedlicher Größe
Handeinbau
Einbaudicke 4 cm
mit Bindemittel 50/70
Menge: 150 m²

**01.09.0009 Zulage Asphalteinbau, Erschwernis entlang Einfassungen**
Zulage für Mehraufwendungen durch Erschwernisse beim Einbau von Asphaltschichten entlang von Bordsteinen, Rinnen und dgl. einschließlich des verminderten Leistungsansatzes in der Fläche.
Asphalttragschicht entlang Einfassungen.
Menge: 4340 m

**01.09.0010 Zulage Asphalteinbau, Erschwernis durch Einbauten**
Zulage für Mehraufwendungen durch Erschwernisse beim Einbau von Asphaltschichten infolge bestehende Einbauten einschließlich des verminderten Leistungsansatzes in der Fläche.
Schächte, Schieberkappen, u.dgl. an Fahrbahnoberkante fachgerecht anpassen/hochziehen.
Menge: 150 St

**01.09.0011 Asphaltanschlüsse ansprühen**
Seitliche Asphalttragschicht-Anschlußflächen reinigen und zu Herstellung des Verbundes mit bitumenhaltigem Bindemittel anstreichen oder ansprühen.
Reiner Bindemittelgehalt ca. 200 g/m².
Menge: 7 m²

**01.09.0012 Anschluss an best. Bauteile**
Anschluß an bestehende Asphaltdecken u. dgl.
mit anschmelzbarem Fugenband herstellen.
Längs- und Querfuge, Dicke der Deckschicht  4,0cm,
Im Bereich Anschlüssen an die best. Straße.
Menge: 40 m

**01.09.0013 Höhenangleichung von Kappen im Asphalt**
bestehende Einbauten von Fremdgewerken wie Schieberkappen usw. im Asphaltoberbau freilegen und an die neue Höhe anpassen. (Höhenanpassung der Schachtabdeckungen ist in den jeweiligen Pos. beinhaltet!)
Freigelegten Bereich fachgerecht verfüllen, Abbruchgut entsorgen.
Menge: 45 St

**01.09.0014 Abstumpfen Asphaltoberflächen**
zur Erzielung einer hohen Anfangsgriffigkeit hat eine Abstumpfung durch das Aufbringen und Einwalzen von rohem oder bindemittelumhülltem Abstreumaterial der Lieferkörnung 1/3 (0,5 bis 1,0 kg/m²) oder 2/5 (1,0 bis 2,0 kg/m²) zu erfolgen. Das Abstreumaterial ist dabei auf die Oberfläche der noch heißen Schicht aufzubringen, so dass es durch das Walzen eingedrückt wird. Nicht eingebundenes Abstreumaterial ist vor Verkehrsfreigabe zu entfernen.
Menge: 4330 m²

#### 01.10 Stundenlohnarbeiten

*Hinweis: Vorbemerkung*
Stundenlohnarbeiten sind ausschließlich nach vorheriger
Absprache mit dem AG auszuführen.

*Hinweis: Verrechnungssätze für Arbeitskräfte*

**01.10.0001 Polier**
Menge: 10 Std

**01.10.0002 Bauvorarbeiter**
Menge: 20 Std

**01.10.0003 Baufacharbeiter**
Menge: 20 Std

**01.10.0004 Maschinist**
Menge: 20 Std

*Hinweis: Verrechnungssätze für Baugeräte, einschl. Bedienungspersonal*

**01.10.0005 Bagger bis 1,00 m³**
Menge: 10 Std

**01.10.0006 Lader**
Menge: 10 Std

**01.10.0007 LKW, Nutzlast ca. 5 to**
Menge: 10 Std

**01.10.0008 LKW- Kipper, Nutzlast ca. 13 to**
Menge: 10 Std

USt %: 19
